# AT-Manager
Leistungsbeschreibung (GAEB DA XML 3.3, DA81)
Währung: EUR
Erstellt mit: AVAPLAN, AVAPLAN win64bit 24.2.3.3654, 22.05.2024

## ALU-PLAN Sockelleisten
Datum: 08.04.2024
EP-Anteile: Löhne; Stoffe; Geräte; Sonstige

### Abschnitt 1 Sockelleisten

#### Titel 1.1 Sockelleisten aufgesetzt

**1.1.10 G70-13-DK-ELO**
Wandaufgesetzte Aluminium Sockelleiste 70x13 mm eloxiert mit optionaler Bodendichtung

Liefern und montieren von Sockelleisten aus Aluminium (AlMgSi0,5) EN AW-6060 T66 eloxiert, durch bauseitigen Zuschnitt der Profillängen auf Wandlänge und Aufbringen der Sockelleisten auf zuvor angebrachten, unsichtbar an der Wand angeschraubten, Kunststoff-Befestigungsklipsen. Pro Laufmeter sind ca. 2,5 Klipse zu verwenden. Optional kann ein Dichtungskeder in der Kedernut des Profils eingebracht werden. Herstellen von Außen- und Innenecken durch bauseitige Gehrungsschnitte. Optional können Außenecken mit werkseitig vorgefertigten und gefrästen Profilstücken (Schenkellänge ca. 245 x 245 mm) erzeugt werden. Endabschlüsse können mit werkseitig gelieferten Aluminiumformteilen zum bauseitigen Kleben auf den stirnseitigen Sägeschnitt realisiert werden.

Abmessungen:
Profilhöhe: 70,0 mm
Profilbreite / Einbautiefe: 13,0 mm
Profilstärke: 2,0 mm

Oberfläche bitte auswählen:
(  ) Standard Natur eloxiert E6/EV1
(  ) Goldähnlich eloxiert E6/EV2
(  ) Messingähnlich eloxiert E6/EV3
(  ) Leichtbronze eloxiert E6/C31
(  ) Hellbronze eloxiert E6/C32
(  ) Mittelbronze eloxiert E6/C33
(  ) Dunkelbronze eloxiert E6/C34
(  ) Schwarz eloxiert E6/C35

Sockelleisten gesamt: ______ lfm

Anzahl Innenecken auf Gehrung: ______ Stk
Anzahl Außenecken auf Gehrung: ______ Stk
Alternativ vorgefertigte Außenecken ______ Stk
Endabschlüsse: ______ Stk

Optional Dichtungskeder, Typ bitte auswählen:
(  ) DK1
(  ) DK2
(  ) DK3
(  ) DK4  ______ lfm

Herstellernachweis:
Leitfabrikat Typ / Sockelleistenprofil: G70-13-DK-ELO
ALU-PLAN® GmbH
Hohe Straße 7
D-92245 Kümmersbruck
+49 (0)9624 922 343 45
info@alu-plan.de
www.alu-plan.de
