# AT-Manager
Leistungsbeschreibung (GAEB DA XML 3.3, DA81)
Währung: EUR
Erstellt mit: AVAPLAN, AVAPLAN win64bit 24.2.3.3654, 22.05.2024

## ALU-PLAN Sockelleisten
Datum: 08.04.2024
EP-Anteile: Löhne; Stoffe; Geräte; Sonstige

### Abschnitt 1 Sockelleisten

#### Titel 1.1 Sockelleisten aufgesetzt

**1.1.10 G81-14-DK-E**
Wandaufgesetzte Aluminium Sockelleiste 81x14 mm mit geklebter Edelstahlauflage und optionaler Bodendichtung

Liefern und montieren von Sockelleisten aus Aluminium (AlMgSi0,5) EN AW-6060 T66 inkl. geklebter Edelstahlauflage Wst. 1.4301 geschliffen, durch bauseitigen Zuschnitt der Profillängen auf Wandlänge und Aufbringen der Sockelleisten auf zuvor angebrachten, unsichtbar an der Wand angeschraubten, Kunststoff-Befestigungsklipsen. Pro Laufmeter sind ca. 2,5 Klipse zu verwenden. Optional kann ein Dichtungskeder in der Kedernut des Profils eingebracht werden. Herstellen von Außen- und Innenecken durch bauseitige Gehrungsschnitte. Optional können Außenecken mit werkseitig vorgefertigten und gefrästen Profilstücken (Schenkellänge ca. 245 x 245 mm) erzeugt werden. Endabschlüsse können mit werkseitig gelieferten Aluminiumformteilen zum bauseitigen Kleben auf den stirnseitigen Sägeschnitt realisiert werden. Alternativ kann der Endabschluss werkseitig am Profilende angearbeitet werden.

Abmessungen:
Profilhöhe: 81,0 mm
Profilbreite / Einbautiefe: 14,0 mm
Profilstärke: 2,8 mm

Sockelleisten gesamt: ______ lfm

Anzahl Innenecken auf Gehrung: ______ Stk
Anzahl Außenecken auf Gehrung: ______ Stk
Alternativ vorgefertigte Außenecken ______ Stk
Endabschlüsse lose: ______ Stk
Alternativ Endabschlüsse angearbeitet: ______ Stk

Optional Dichtungskeder, Typ bitte auswählen:
(  ) DK1
(  ) DK2
(  ) DK3
(  ) DK4  ______ lfm

Herstellernachweis:
Leitfabrikat Typ / Sockelleistenprofil: G81-14-DK-E
ALU-PLAN® GmbH
Hohe Straße 7
D-92245 Kümmersbruck
+49 (0)9624 922 343 45
info@alu-plan.de
www.alu-plan.de
